# COL - Columbiadamm 210, 212, 214, 12049 Berlin
Angebotsaufforderung (GAEB DA XML 3.3, DA83)
Projekt: Col
Währung: EUR
Auftraggeber: Covivio Lux Residential S.à.r.l., c/o Covivio Immobilien GmbH
Ausführungsort: COL, Columbiadamm 210, 212, 214, 12049 Berlin
Erstellt mit: 5 260703, NOVA AVA, 07.07.2026

## Leistungsbeschreibung
Die Dachterrassen weisen in Teilbereichen ein minimales Gefälle zur Hauswand hin auf. Dieses wird in Form einer Ausgleichsschüttung ausgebessert. Hierzu muss die Abdichtungsfolie geöffnet werden und nach dem Aufbringen der Ausgleichsschüttung wieder aufgebracht werden. Die Abdichtungsfolie ist zu verschweißen. Alle Anschlüsse der 2. Abdichtung (Folie über Dämmung) sind mit Flüssigkunststoff herzustellen. Hierzu ist die Flüssigkunststoffabdichtung 10 cm über den WPC- Belag aufzubringen.

Bei dieser Baumaßnahme ist besonders sorgfältig und verantwortungsvoll zu arbeiten. Da keine Fassadenrüstung aufgestellt wird ist zu beachten, dass keine Materialien oder Werkzeuge auf des öffentliche Straßenland gelangen. Es sind besondere Schutzmaßnahmen, die dieses ausschließen, zu ergreifen. Aus Gründen der Rücksicht gegenüber den Erwerbern ist mit den Arbeiten auf den Dachterrassen erst zu 08:00 Uhr zu beginnen und um 16:00 Uhr die Arbeiten zu beenden.

## 3189 Dachdeckungs und -Abdichtungsarbeiten, sonstige
Datum: 02.06.2026

### Titel 1 Baustelleneinrichtung

**1.10 Baustelleneinrichtung des AN**
*** Pauschalposition
Einrichten der Baustelle, Vorhalten der Baustelleneinrichtung
über den gesamten Leistungszeitraum für sämtliche in der
 Leistungsbeschreibung aufgeführten (eigenen) Arbeiten.
Bestandteil der BE sind u.A.
- Mobiltoilette
- Lagermöglichkeiten für Werkzeuge (Bauwagen u.Ä.)
- Verkehrssicherung der Verkehrswege auf und vor dem
Grundstück, im Gebäude, auf Zufahrten, Bürgersteigen.
- Absturzsicherungen und Geländer; auch an den Haltestellen.
- Geräte, Werkzeuge und sonstige Hilfsmittel
Diese Leistungen sind ohne weitere Vergütung Bestandteil
dieser Position. Die Verbrauchskosten für Elektro und Wasser
trägt der AN im Rahmen von vertraglich vereinbarten Umlagekosten.
Sämtliche Kosten für die Entsorgung von Materialien aller Art, die bei
der Ausführung der eigenen Leistungen anfallen, gehören zum Leistungsumfang des AN.
Menge: 1,000 psch

**1.20 Liefern und Betreiben eines Baustomverteilers**
Liefern und Betreiben eines Baustomverteilers mit integriertem Zähler für die Zeit von bis zu 12 Wochen. Der Strom wird aus dem Gebäude entnommen, gezählt und der WEG nach Beendigung der Arbeiten vergütet. Zu prüfen, ist im Vorfeld, ob die anliegende Spannung für den Betrieb des Lastenaufzuges ausreichend ist. Notwendige Überprüfungen nach UVV sind ggfs. durchzuführen.
Menge: 1,000 St.

### Titel 2 Gerüstbauarbeiten

**2.10 Liefern und Aufstellen eines Treppenturmes mit Lastenaufzuges**
*** Pauschalposition
Liefern und Aufstellen eines Treppenturmes mit einem Lastenaufzug zu den Staffelgeschossen (ca.20,00 m) incl. aller Nebenleistungen und Planung. Der Bereich der Aufstellfläche (hier Betonsteinpflaster) sind entsprechend zu schützen. Auf dem Staffelgeschoss ist die Attika mit einem Geländer zu überwinden. Ein sicherer Übergang vom Treppenturm auf das Staffelgeschoss ist zu gewährleisten. Ggfs. muss eine kleine Treppe auf dem SG montiert werden. Des weiteren ist ein zweiter Treppenturm (ca. 3,00 m Höhe zur Erreichbarkeit des 2. SG aufzubauen. Hierzu ist es notwendig in dem Aufstellbereich das WPC incl. der Gefälledämmung zu demontieren und nach Abbau der Rüstung wiederherzustellen. Alle Abnahmen die durch Dritte von Nöten sind, auch hier mit einrechnen. Die Vorhaltung von 4 Wochen ist in dieser Position enthalten. Aufstellort ist die Westseite des Gebäudes, welches Privatgrundstück ist. Nach den Bauarbeiten ist der Lastenaufzug abzubauen und ggfs. Ankerlöcher fachgerecht zu verschließen. Diese Position kann nach dem Aufbau mit 60% abgerechnet werden die restlichen 40% nach dem Abbau. In den Zeiten wo nicht gearbeitet wird ist der Zugang zum Treppenturm bzw. Lastenaufzug zu schützen. Ein zusätzliches Gerüst zur Aufnahme des Treppenturmes und des Lastenaufzuges sind hier ebenfalls mit einzurechnen.
Menge: 1,000 psch

**2.20 Vorhaltung zur Vorposition über 4 Wochen**
Vorhalten und Warten des o. g. Komplettsystems über die Zeit von 4 Wochen hinaus.
Menge: 4,000 Wo

### Titel 3 Abbruch und Demontagearbeiten

**3.10 Rückbau WPC- Belag**
Demontieren des vorh. WPC- Belages inkl. Unterkonstruktion und in einem in der Nähe gelegenen Bereich (z.B. Nachbarterrasse) lagern.
Hier 1.und 2. Dachgeschoss.
Menge: 235,000 m²

**3.20 Rückbau und Wiederaufbau Terrassentrennwände**
Mit Beginn der Bauarbeiten sind die Terrassentrennwände zu demontieren. Diese sind mit Schrauben bzw. Muttern montiert. Die Trennwände sind seitlich zu lagern und vor mechanischen Beschädigungen zu schützen und nach den Bauarbeiten wieder zu montieren.
Menge: 8,000 St.

### Titel 4 Dämmung

**4.10 Liefern und Einbauen der Ausgleichsschüttung**
Liefern und Einbauen der Dämmung in Form einer Ausgleichsschüttung in den Bereichen, wo ein Kontergefälle nachgewiesen wurde. Die Schüttung ist mit 0° herzustellen. Sicherzustellen ist, dass kein Gefälle zur Hauswand besteht. Die Abrechnung erfolgt durch gemeinsames Aufmaß mit der Bauleitung des AG.
Die genauen Mengen sind den beigefügten Aufmaßen zu entnehmen.
Menge: 100,000 m²

### Titel 5 Abdichtungsarbeiten

**5.10 Wiederherstellen der Folienabdichtung**
Aufnehmen und wiederherstellen der Folienabdichtung in den zu sanierenden Bereichen. Hierzu ist die Folienabdichtung aufzuschneiden, die Schüttung einzubringen und dann die Folie wieder verschließen. Dies ist mit einem Streifen in geeigneter Breite zu realisieren. Dies betrifft die Stellen, wo Ausgleichsschüttung zur Beseitigung des Kontergefälles eingebracht wurden. Die Anarbeitung an Rinnen, Abläufen und sonstigen Bauteilen bzw. Aufbauten ist hier mit einzurechnen.
Zu beachten ist hier insbesondere, dass zwingend die Richtlinien für ein Nullgraddach eingehalten werden müssen. Nachweise der Tauglichkeit des Materials, auch hinsichtlich der Verwendbarkeit für ein Nullgraddach, sind zu erbringen und nachzuweisen.
Menge: 100,000 m²

**5.20 Herstellen der Flüssigkunststoffabdichtung**
Herstellen der Flüssigkunststoffabdichtung in allen Bereichen, wo die Abdichtung an das Bauwerk grenzt (WDVS).
Liefern und Herstellen der Flüssigkunststoffabdichtung von der horizontalen Abdichtung (Folie) an das WDVS 10 cm über WPC Belag. Die Farbgebung ist mit der WEG abzustimmen. Hierzu ist eine Farbpalette der möglichen Farbtöne der WEG im Vorfeld vorzulegen.  Zu beachten ist hier insbesondere, dass zwingend die Richtlinien für ein Nullgraddach eingehalten werden müssen. Nachweise der Tauglichkeit des Materials, auch hinsichtlich der Verwendbarkeit für ein Nullgraddach, sind zu erbringen und nachzuweisen.
Das z verbauende Material ist in dieser Position zu benennen.
Abwicklung i. m. ca. 50 cm.
Das angebotene Material muss mit der Folienabdichtung kompatibel sein. Fabrikat Folienabdichtung siehe Vorposition.
angeb. Material:  .................................................
Menge: 190,000 m

### Titel 6 WPC-Belag

**6.10 Wiederaufbau WPC- Belag**
Wiederaufbau des WPC- Belages nach anerkannten Regeln der Technik incl. aller Nebenleistungen insbesondere Herstellen der Unterkonstruktion.
Verbrauchsmaterial, wie z. B. Halteklammern oder nicht mehr zu verwendbaren Profile der UK sind mit einzurechnen.
Menge: 235,000 m²

### Titel 7 Sonstige Arbeiten

**7.10 Geländeranschlüsse Ostgiebel**
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Überarbeiten der Geländeranschlüsse Ostgiebel Staffelgeschoss. Die Anschlüsse werden mit Flüssigkunststoff überarbeitet da tlw. gerissen.
Menge: 20,000 St

**7.20 Riss im WDVS versiegeln**
*** Pauschalposition
Ein Riss im WDVS reinigen und soweit vorbereiten, dass er mit Flüssigkunststoff versiegelt werden kann. Ausführung.
Menge: 1,000 psch

**7.30 Kompriband versiegeln**
*** Pauschalposition
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vorh. Kompriband an der Gebäudefuge im unteren Staffelgeschoss mittels PU und ggfs. eines Bleches zusätzlich versiegeln.
Menge: 1,000 psch

**7.40 Fallrohranschlüsse nacharbeiten**
Nacharbeiten der Fallrohranschlüsse mit PU Dichtstoff oder ggfs. mit Putz
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Menge: 20,000 St

**7.50 Vorbereitung Untergrund**
Mit einzurechnen ist hier, das Vorbereiten der zu bearbeitenden Flächen. Im Laufe der Zeit ist es sicherlich zu Ablagerungen und Verunreinigungen (Algen, Laub, etc.) gekommen. Hier der Bereich der aufzubringenden Flüssigkunststoffabdichtung der horizontalen Ebene.
Menge: 190,000 m

### Titel 8 Stundenlohnarbeiten

**8.10 Stundenlohnarbeiten Mittellohn**
Stundenlohnarbeiten für Leistungen, die im LV nicht enthalten sind auf Nachweis und Anordnung durch den Vertreter der Bauherrn (Bauleitung Covivio) Mittellohn über alle Berufsgruppen.
Menge: 50,000
